# RV VS AkD allgemein
Angebotsaufforderung (GAEB 90, DA83)
Währung: EUR
Auftraggeber: Autobahn GmbH des Bundes

## ARV Verkehrssicherung Los 1 Nord
Datum: 30.06.26

### Abschnitt 00 Los 1 - Nord

#### Unterabschnitt 00.00 Beantragung VRAO

**00.00.0001 Verkehrsrechtliche Anordnung einh.*Geb. auf Nachweis**
StL-Nr. 22110591592
Verkehrsrechtliche Anordnung für Einrichtung und Be-
trieb einer Verkehrssicherung nach Unterlagen des AG
einholen und zugehörige Unterlagen erstellen. Erforderliche Ortsbesichtigungen zur Erstellung der Planunterlagen durchführen.
Verkehrsrechtliche Anordnung für OZ 'Abschnitt 00. '
Anfallende Gebühren werden auf Nachweis erstattet.
Menge: 275,000 St
Zuordnung: 105

**00.00.0002 Übersicht VBA**
Zusätzliche Erstellung einer Übersicht zur Schaltung
der Verkehrsbeeinflussungsanlage für
Verkehrssicherungen kürzerer Dauer für die Beantragung
der VRAO.
Vergütung erfolgt zusätzlich je Einsatzbereich.
Menge: 5,000 St

### Abschnitt 01 Tagesbaustellen

#### Unterabschnitt 01.01 Anfahrt bei Tag

**01.01.0001 AM Fahrbinde**
Anfahrt im Gebiet der o.g. Meisterei
Geräte, Werkzeuge und sonstige Betriebsmittel, die zur
vertragsgemäßen Ausführung der
Verkehrssicherungsleistungen erforderlich sind, zur Arbeitsstelle bringen, bereitstellen
Abrechnung erfolgt pauschal als ein Stück je Einsatztag
.
Menge: 29,000 St

**01.01.0002 AM Glienke**
Anfahrt im Gebiet der o.g. Meisterei
Geräte, Werkzeuge und sonstige Betriebsmittel, die zur
vertragsgemäßen Ausführung der
Verkehrssicherungsleistungen erforderlich sind, zur Arbeitsstelle bringen, bereitstellen
Abrechnung erfolgt pauschal als ein Stück je Einsatztag
.
Menge: 24,000 St

**01.01.0003 AM Gramzow**
Anfahrt im Gebiet der o.g. Meisterei
Geräte, Werkzeuge und sonstige Betriebsmittel, die zur
vertragsgemäßen Ausführung der
Verkehrssicherungsleistungen erforderlich sind, zur Arbeitsstelle bringen, bereitstellen
Abrechnung erfolgt pauschal als ein Stück je Einsatztag
.
Menge: 34,000 St

**01.01.0004 AM Hagenow**
Anfahrt im Gebiet der o.g. Meisterei
Geräte, Werkzeuge und sonstige Betriebsmittel, die zur
vertragsgemäßen Ausführung der
Verkehrssicherungsleistungen erforderlich sind, zur Arbeitsstelle bringen, bereitstellen
Abrechnung erfolgt pauschal als ein Stück je Einsatztag
.
Menge: 24,000 St

**01.01.0005 AM Kavelstorf**
Anfahrt im Gebiet der o.g. Meisterei
Geräte, Werkzeuge und sonstige Betriebsmittel, die zur
vertragsgemäßen Ausführung der
Verkehrssicherungsleistungen erforderlich sind, zur Arbeitsstelle bringen, bereitstellen
Abrechnung erfolgt pauschal als ein Stück je Einsatztag
.
Menge: 24,000 St

**01.01.0006 AM Malchow**
Anfahrt im Gebiet der o.g. Meisterei
Geräte, Werkzeuge und sonstige Betriebsmittel, die zur
vertragsgemäßen Ausführung der
Verkehrssicherungsleistungen erforderlich sind, zur Arbeitsstelle bringen, bereitstellen
Abrechnung erfolgt pauschal als ein Stück je Einsatztag
.
Menge: 29,000 St

**01.01.0007 AM Süderholz**
Anfahrt im Gebiet der o.g. Meisterei
Geräte, Werkzeuge und sonstige Betriebsmittel, die zur
vertragsgemäßen Ausführung der
Verkehrssicherungsleistungen erforderlich sind, zur Arbeitsstelle bringen, bereitstellen
Abrechnung erfolgt pauschal als ein Stück je Einsatztag
.
Menge: 24,000 St

**01.01.0008 AM Upahl**
Anfahrt im Gebiet der o.g. Meisterei
Geräte, Werkzeuge und sonstige Betriebsmittel, die zur
vertragsgemäßen Ausführung der
Verkehrssicherungsleistungen erforderlich sind, zur Arbeitsstelle bringen, bereitstellen
Abrechnung erfolgt pauschal als ein Stück je Einsatztag
.
Menge: 24,000 St

**01.01.0009 AM Wittstock**
Anfahrt im Gebiet der o.g. Meisterei
Geräte, Werkzeuge und sonstige Betriebsmittel, die zur
vertragsgemäßen Ausführung der
Verkehrssicherungsleistungen erforderlich sind, zur Arbeitsstelle bringen, bereitstellen
Abrechnung erfolgt pauschal als ein Stück je Einsatztag
.
Menge: 34,000 St

#### Unterabschnitt 01.02 stationär inkl. umsetzen bis 4 Std

**01.02.0001 Verk.sich. kürzerer Dauer durchf.*stat.Arb.st. ums.*bis 4 Std. bei Tageslicht*Geb. auf Nachweis**
StL-Nr. 22110513590291102
Verkehrssicherung an Arbeitsstellen von kürzerer Dauer
betriebsfertig aufbauen, vorhalten, warten, instand
setzen, betreiben und abbauen. Vorübergehende Verkehrssicherungsmaßnahmen durchführen.
Nach RSA, Regelplan 'D III / 1l; D III / 1r '
Für stationäre Arbeitsstelle einschließlich Umsetzen.
Umsetzen nach Unterlagen des AG.
Länge des Arbeitsbereiches '500 m '
Gesamtdauer der Verkehrsführung bis 4 Std.
Bei Tageslicht.
Anfallende Gebühren für verkehrsrechtliche Anordnung
werden auf Nachweis erstattet.
Menge: 40,000 St
Zuordnung: 105

**01.02.0002 Verk.sich. kürzerer Dauer durchf.*stat.Arb.st. ums.*bis 4 Std. bei Tageslicht*Geb. auf Nachweis**
StL-Nr. 22110513590291102
Verkehrssicherung an Arbeitsstellen von kürzerer Dauer
betriebsfertig aufbauen, vorhalten, warten, instand
setzen, betreiben und abbauen. Vorübergehende Verkehrssicherungsmaßnahmen durchführen.
Nach RSA, Regelplan 'D III / 2 '
Für stationäre Arbeitsstelle einschließlich Umsetzen.
Umsetzen nach Unterlagen des AG.
Länge des Arbeitsbereiches '500 m '
Gesamtdauer der Verkehrsführung bis 4 Std.
Bei Tageslicht.
Anfallende Gebühren für verkehrsrechtliche Anordnung
werden auf Nachweis erstattet.
Menge: 20,000 St
Zuordnung: 105

**01.02.0003 Verk.sich. kürzerer Dauer durchf.*stat.Arb.st. ums.*bis 4 Std. bei Tageslicht*Geb. auf Nachweis**
StL-Nr. 22110513590291102
Verkehrssicherung an Arbeitsstellen von kürzerer Dauer
betriebsfertig aufbauen, vorhalten, warten, instand
setzen, betreiben und abbauen. Vorübergehende Verkehrssicherungsmaßnahmen durchführen.
Nach RSA, Regelplan 'D III / 3 '
Für stationäre Arbeitsstelle einschließlich Umsetzen.
Umsetzen nach Unterlagen des AG.
Länge des Arbeitsbereiches '500 m '
Gesamtdauer der Verkehrsführung bis 4 Std.
Bei Tageslicht.
Anfallende Gebühren für verkehrsrechtliche Anordnung
werden auf Nachweis erstattet.
Menge: 20,000 St
Zuordnung: 105

*Hinweis*
Hinweis zum nachfolgendem Unterabschnitt
Gesamtdauer der Verkehrsführung gilt als Tagessatz bis
8 Stunden

#### Unterabschnitt 01.03 stationär inkl. umsetzen bis 8 Std

**01.03.0001 Verk.sich. kürzerer Dauer durchf.*stat.Arb.st. ums. bei Tageslicht*Geb. auf Nachweis**
StL-Nr. 22110513590299102
Verkehrssicherung an Arbeitsstellen von kürzerer Dauer
betriebsfertig aufbauen, vorhalten, warten, instand
setzen, betreiben und abbauen. Vorübergehende Verkehrssicherungsmaßnahmen durchführen.
Nach RSA, Regelplan 'D III / 1l; D III / 1r '
Für stationäre Arbeitsstelle einschließlich Umsetzen.
Umsetzen nach Unterlagen des AG.
Länge des Arbeitsbereiches '500 m '
Gesamtdauer der Verkehrsführung 'bis 8 Stunden'
Bei Tageslicht.
Anfallende Gebühren für verkehrsrechtliche Anordnung
werden auf Nachweis erstattet.
Menge: 60,000 St
Zuordnung: 105

**01.03.0002 Verk.sich. kürzerer Dauer durchf.*stat.Arb.st. ums. bei Tageslicht*Geb. auf Nachweis**
StL-Nr. 22110513590299102
Verkehrssicherung an Arbeitsstellen von kürzerer Dauer
betriebsfertig aufbauen, vorhalten, warten, instand
setzen, betreiben und abbauen. Vorübergehende Verkehrssicherungsmaßnahmen durchführen.
Nach RSA, Regelplan 'D III / 2 '
Für stationäre Arbeitsstelle einschließlich Umsetzen.
Umsetzen nach Unterlagen des AG.
Länge des Arbeitsbereiches '500 m '
Gesamtdauer der Verkehrsführung 'bis 8 Stunden'
Bei Tageslicht.
Anfallende Gebühren für verkehrsrechtliche Anordnung
werden auf Nachweis erstattet.
Menge: 20,000 St
Zuordnung: 105

**01.03.0003 Verk.sich. kürzerer Dauer durchf.*stat.Arb.st. ums. bei Tageslicht*Geb. auf Nachweis**
StL-Nr. 22110513590299102
Verkehrssicherung an Arbeitsstellen von kürzerer Dauer
betriebsfertig aufbauen, vorhalten, warten, instand
setzen, betreiben und abbauen. Vorübergehende Verkehrssicherungsmaßnahmen durchführen.
Nach RSA, Regelplan 'D III / 3 '
Für stationäre Arbeitsstelle einschließlich Umsetzen.
Umsetzen nach Unterlagen des AG.
Länge des Arbeitsbereiches '500 m '
Gesamtdauer der Verkehrsführung 'bis 8 Stunden'
Bei Tageslicht.
Anfallende Gebühren für verkehrsrechtliche Anordnung
werden auf Nachweis erstattet.
Menge: 20,000 St
Zuordnung: 105

#### Unterabschnitt 01.04 beweglich bis 4 Std

**01.04.0001 Verk.sich. kürzerer Dauer durchf.*bew. Arbeitsst. bis 4 Std.*bei Tageslicht Geb. auf Nachweis**
StL-Nr. 22110513590301102
Verkehrssicherung an Arbeitsstellen von kürzerer Dauer
betriebsfertig aufbauen, vorhalten, warten, instand
setzen, betreiben und abbauen. Vorübergehende Verkehrssicherungsmaßnahmen durchführen.
Nach RSA, Regelplan 'D III / 1l; D III / 1r '
Für bewegliche Arbeitsstelle.
Gesamtdauer der Verkehrsführung bis 4 Std.
Bei Tageslicht.
Anfallende Gebühren für verkehrsrechtliche Anordnung
werden auf Nachweis erstattet.
Menge: 30,000 St
Zuordnung: 105

**01.04.0002 Verk.sich. kürzerer Dauer durchf.*bew. Arbeitsst. bis 4 Std.*bei Tageslicht Geb. auf Nachweis**
StL-Nr. 22110513590301102
Verkehrssicherung an Arbeitsstellen von kürzerer Dauer
betriebsfertig aufbauen, vorhalten, warten, instand
setzen, betreiben und abbauen. Vorübergehende Verkehrssicherungsmaßnahmen durchführen.
Nach RSA, Regelplan 'D III / 2 '
Für bewegliche Arbeitsstelle.
Gesamtdauer der Verkehrsführung bis 4 Std.
Bei Tageslicht.
Anfallende Gebühren für verkehrsrechtliche Anordnung
werden auf Nachweis erstattet.
Menge: 10,000 St
Zuordnung: 105

*Hinweis*
Hinweis zum nachfolgendem Unterabschnitt
Gesamtdauer der Verkehrsführung gilt als Tagessatz bis
8 Stunden

#### Unterabschnitt 01.05 beweglich bis 8 Std

**01.05.0001 Verk.sich. kürzerer Dauer durchf.*bew. Arbeitsst.*bei Tageslicht Geb. auf Nachweis**
StL-Nr. 22110513590309102
Verkehrssicherung an Arbeitsstellen von kürzerer Dauer
betriebsfertig aufbauen, vorhalten, warten, instand
setzen, betreiben und abbauen. Vorübergehende Verkehrssicherungsmaßnahmen durchführen.
Nach RSA, Regelplan 'D III / 1l; D III / 1r '
Für bewegliche Arbeitsstelle.
Gesamtdauer der Verkehrsführung 'bis 8 Stunden'
Bei Tageslicht.
Anfallende Gebühren für verkehrsrechtliche Anordnung
werden auf Nachweis erstattet.
Menge: 38,000 St
Zuordnung: 105

**01.05.0002 Verk.sich. kürzerer Dauer durchf.*bew. Arbeitsst.*bei Tageslicht Geb. auf Nachweis**
StL-Nr. 22110513590309102
Verkehrssicherung an Arbeitsstellen von kürzerer Dauer
betriebsfertig aufbauen, vorhalten, warten, instand
setzen, betreiben und abbauen. Vorübergehende Verkehrssicherungsmaßnahmen durchführen.
Nach RSA, Regelplan 'D III / 2 '
Für bewegliche Arbeitsstelle.
Gesamtdauer der Verkehrsführung 'bis 8 Stunden'
Bei Tageslicht.
Anfallende Gebühren für verkehrsrechtliche Anordnung
werden auf Nachweis erstattet.
Menge: 10,000 St
Zuordnung: 105

#### Unterabschnitt 01.06 Anschlusstellen und PWC bis 4 Std

**01.06.0001 Verk.sich. kürzerer Dauer durchf.*stat. Arbeitsst. bis 4 Std.*bei Tageslicht**
StL-Nr. 22110513509101100
Verkehrssicherung an Arbeitsstellen von kürzerer Dauer
betriebsfertig aufbauen, vorhalten, warten, instand
setzen, betreiben und abbauen. Vorübergehende Verkehrssicherungsmaßnahmen durchführen.
Nach Verkehrszeichenplan Bezeichnung/Nummer 'D III/6-1
'
Für stationäre Arbeitsstelle.
Gesamtdauer der Verkehrsführung bis 4 Std.
Bei Tageslicht.
Menge: 2,000 St
Zuordnung: 105

**01.06.0002 Verk.sich. kürzerer Dauer durchf.*stat. Arbeitsst. bis 4 Std.*bei Tageslicht**
StL-Nr. 22110513509101100
Verkehrssicherung an Arbeitsstellen von kürzerer Dauer
betriebsfertig aufbauen, vorhalten, warten, instand
setzen, betreiben und abbauen. Vorübergehende Verkehrssicherungsmaßnahmen durchführen.
Nach Verkehrszeichenplan Bezeichnung/Nummer 'D III/6-2
'
Für stationäre Arbeitsstelle.
Gesamtdauer der Verkehrsführung bis 4 Std.
Bei Tageslicht.
Menge: 2,000 St
Zuordnung: 105

**01.06.0003 Verk.sich. kürzerer Dauer durchf.*stat. Arbeitsst. bis 4 Std.*bei Tageslicht**
StL-Nr. 22110513509101100
Verkehrssicherung an Arbeitsstellen von kürzerer Dauer
betriebsfertig aufbauen, vorhalten, warten, instand
setzen, betreiben und abbauen. Vorübergehende Verkehrssicherungsmaßnahmen durchführen.
Nach Verkehrszeichenplan Bezeichnung/Nummer 'D III/6-3
'
Für stationäre Arbeitsstelle.
Gesamtdauer der Verkehrsführung bis 4 Std.
Bei Tageslicht.
Menge: 2,000 St
Zuordnung: 105

**01.06.0004 Verk.sich. kürzerer Dauer durchf.*stat. Arbeitsst. bis 4 Std.*bei Tageslicht**
StL-Nr. 22110513509101100
Verkehrssicherung an Arbeitsstellen von kürzerer Dauer
betriebsfertig aufbauen, vorhalten, warten, instand
setzen, betreiben und abbauen. Vorübergehende Verkehrssicherungsmaßnahmen durchführen.
Nach Verkehrszeichenplan Bezeichnung/Nummer 'D III/6-4
'
Für stationäre Arbeitsstelle.
Gesamtdauer der Verkehrsführung bis 4 Std.
Bei Tageslicht.
Menge: 3,000 St
Zuordnung: 105

*Hinweis*
Hinweis zum nachfolgendem Unterabschnitt
Gesamtdauer der Verkehrsführung gilt als Tagessatz bis
8 Stunden

#### Unterabschnitt 01.07 Anschlusstellen und PWC bis 8 Std

**01.07.0001 Verk.sich. kürzerer Dauer durchf.*stat. Arbeitsst.*bei Tageslicht**
StL-Nr. 22110513509109100
Verkehrssicherung an Arbeitsstellen von kürzerer Dauer
betriebsfertig aufbauen, vorhalten, warten, instand
setzen, betreiben und abbauen. Vorübergehende Verkehrssicherungsmaßnahmen durchführen.
Nach Verkehrszeichenplan Bezeichnung/Nummer 'D III/6-1
'
Für stationäre Arbeitsstelle.
Gesamtdauer der Verkehrsführung 'bis 8 Stunden'
Bei Tageslicht.
Menge: 2,000 St
Zuordnung: 105

**01.07.0002 Verk.sich. kürzerer Dauer durchf.*stat. Arbeitsst.*bei Tageslicht**
StL-Nr. 22110513509109100
Verkehrssicherung an Arbeitsstellen von kürzerer Dauer
betriebsfertig aufbauen, vorhalten, warten, instand
setzen, betreiben und abbauen. Vorübergehende Verkehrssicherungsmaßnahmen durchführen.
Nach Verkehrszeichenplan Bezeichnung/Nummer 'D III/6-2
'
Für stationäre Arbeitsstelle.
Gesamtdauer der Verkehrsführung 'bis 8 Stunden'
Bei Tageslicht.
Menge: 2,000 St
Zuordnung: 105

**01.07.0003 Verk.sich. kürzerer Dauer durchf.*stat. Arbeitsst.*bei Tageslicht**
StL-Nr. 22110513509109100
Verkehrssicherung an Arbeitsstellen von kürzerer Dauer
betriebsfertig aufbauen, vorhalten, warten, instand
setzen, betreiben und abbauen. Vorübergehende Verkehrssicherungsmaßnahmen durchführen.
Nach Verkehrszeichenplan Bezeichnung/Nummer 'D III/6-3
'
Für stationäre Arbeitsstelle.
Gesamtdauer der Verkehrsführung 'bis 8 Stunden'
Bei Tageslicht.
Menge: 2,000 St
Zuordnung: 105

**01.07.0004 Verk.sich. kürzerer Dauer durchf.*stat. Arbeitsst.*bei Tageslicht**
StL-Nr. 22110513509109100
Verkehrssicherung an Arbeitsstellen von kürzerer Dauer
betriebsfertig aufbauen, vorhalten, warten, instand
setzen, betreiben und abbauen. Vorübergehende Verkehrssicherungsmaßnahmen durchführen.
Nach Verkehrszeichenplan Bezeichnung/Nummer 'D III/6-4
'
Für stationäre Arbeitsstelle.
Gesamtdauer der Verkehrsführung 'bis 8 Stunden'
Bei Tageslicht.
Menge: 3,000 St
Zuordnung: 105

#### Unterabschnitt 01.08 Ergänzende Leistungen

**01.08.0001 Absperrgerät oder Warneinrichtung**
Absperrgerät oder Warneinrichtung betriebsfertig aufbauen, vorhalten, warten, instand setzen, betreiben und
abbauen. Vorübergehende Verkehrssicherungsmaßnahmen
durchführen.
Leitkegel Höhe 750 mm.
Mit retroreflektierender Folie Klasse RA2.
Menge: 1178,000 St

**01.08.0002 Fahrbahre LED-Vorwarntafel**
Fahrbahre LED-Vorwarntafel betriebsfertig aufbauen, vorhalten, warten, instand setzen, betreiben und
abbauen. Vorübergehende Verkehrssicherungsmaßnahmen
durchführen.
Menge: 84,000 h

**01.08.0003 Warnschwellen**
Warnschwellen gemäß TLP Warnschwellen
Einsatz 100m vor der fahrbahren Absperrtafel;
Abgerechnet wird der Einsatz dreier Warnschwellen als
ein Stück.
inkl. Vorhaltung für bis zu 10 h
Vergütung erfolgt zusätzlich zu den OZ 00.
Menge: 24,000 St

*Hinweis*
Verkehrsschild aufbauen, vorhalten, warten, instand
setzen und abbauen inkl eines Zusatzzeichens.

**01.08.0004 Verkehrsschild aufb., abb., vorh. Ronde,Dreie.Quad.*Größe 3 Typ RA2*Höhe 2,20 m**
StL-Nr. 22110520813200499
Verkehrsschild aufbauen, vorhalten, warten, instand
setzen und abbauen. Aufstellvorrichtung nach statischen
Erfordernissen. Vorübergehende Verkehrssicherungsmaßnahmen durchführen. Die Kontrolle wird gesondert
vergütet.
Verkehrsschild = Ronde, Dreieck, Quadrat.
Größe 3.
Retroreflektierend mit Folie Klasse RA2.
Aufstellhöhe über der Verkehrsfläche = 2,20 m.
Einsatzzeit 'bis 10h'
Menge: 280,000 St
Zuordnung: 105

### Abschnitt 02 Nachtbaustellen

#### Unterabschnitt 02.06 Anfahrt bei Nacht

**02.06.0001 AM Fahrbinde**
Anfahrt im Gebiet der o.g. Meisterei
Geräte, Werkzeuge und sonstige Betriebsmittel, die zur
vertragsgemäßen Ausführung der
Verkehrssicherungsleistungen erforderlich sind, zur Arbeitsstelle bringen, bereitstellen
Abrechnung erfolgt pauschal als ein Stück je
Einsatznacht.
Menge: 3,000 St

**02.06.0002 AM Glienke**
Anfahrt im Gebiet der o.g. Meisterei
Geräte, Werkzeuge und sonstige Betriebsmittel, die zur
vertragsgemäßen Ausführung der
Verkehrssicherungsleistungen erforderlich sind, zur Arbeitsstelle bringen, bereitstellen
Abrechnung erfolgt pauschal als ein Stück je
Einsatznacht.
Menge: 3,000 St

**02.06.0003 AM Gramzow**
Anfahrt im Gebiet der o.g. Meisterei
Geräte, Werkzeuge und sonstige Betriebsmittel, die zur
vertragsgemäßen Ausführung der
Verkehrssicherungsleistungen erforderlich sind, zur Arbeitsstelle bringen, bereitstellen
Abrechnung erfolgt pauschal als ein Stück je
Einsatznacht.
Menge: 4,000 St

**02.06.0004 AM Hagenow**
Anfahrt im Gebiet der o.g. Meisterei
Geräte, Werkzeuge und sonstige Betriebsmittel, die zur
vertragsgemäßen Ausführung der
Verkehrssicherungsleistungen erforderlich sind, zur Arbeitsstelle bringen, bereitstellen
Abrechnung erfolgt pauschal als ein Stück
jeEinsatznacht.
Menge: 3,000 St

**02.06.0005 AM Kavelstorf**
Anfahrt im Gebiet der o.g. Meisterei
Geräte, Werkzeuge und sonstige Betriebsmittel, die zur
vertragsgemäßen Ausführung der
Verkehrssicherungsleistungen erforderlich sind, zur Arbeitsstelle bringen, bereitstellen
Abrechnung erfolgt pauschal als ein Stück je
Einsatznacht.
Menge: 3,000 St

**02.06.0006 AM Malchow**
Anfahrt im Gebiet der o.g. Meisterei
Geräte, Werkzeuge und sonstige Betriebsmittel, die zur
vertragsgemäßen Ausführung der
Verkehrssicherungsleistungen erforderlich sind, zur Arbeitsstelle bringen, bereitstellen
Abrechnung erfolgt pauschal als ein Stück je
Einsatznacht.
Menge: 3,000 St

**02.06.0007 AM Süderholz**
Anfahrt im Gebiet der o.g. Meisterei
Geräte, Werkzeuge und sonstige Betriebsmittel, die zur
vertragsgemäßen Ausführung der
Verkehrssicherungsleistungen erforderlich sind, zur Arbeitsstelle bringen, bereitstellen
Abrechnung erfolgt pauschal als ein Stück je
Einsatznacht.
Menge: 3,000 St

**02.06.0008 AM Upahl**
Anfahrt im Gebiet der o.g. Meisterei
Geräte, Werkzeuge und sonstige Betriebsmittel, die zur
vertragsgemäßen Ausführung der
Verkehrssicherungsleistungen erforderlich sind, zur Arbeitsstelle bringen, bereitstellen
Abrechnung erfolgt pauschal als ein Stück je
Einsatznacht.
Menge: 3,000 St

**02.06.0009 AM Wittstock**
Anfahrt im Gebiet der o.g. Meisterei
Geräte, Werkzeuge und sonstige Betriebsmittel, die zur
vertragsgemäßen Ausführung der
Verkehrssicherungsleistungen erforderlich sind, zur Arbeitsstelle bringen, bereitstellen
Abrechnung erfolgt pauschal als ein Stück je
Einsatznacht.
Menge: 4,000 St

#### Unterabschnitt 02.07 stationär inkl. umsetzten bis 4 Std

**02.07.0001 Verk.sich. kürzerer Dauer durchf.*stat.Arb.st. ums.*bis 4 Std. bei Dunkelheit*Geb. auf Nachweis**
StL-Nr. 22110513590291202
Verkehrssicherung an Arbeitsstellen von kürzerer Dauer
betriebsfertig aufbauen, vorhalten, warten, instand
setzen, betreiben und abbauen. Vorübergehende Verkehrssicherungsmaßnahmen durchführen.
Nach RSA, Regelplan 'D IV / 1l; D IV / lr '
Für stationäre Arbeitsstelle einschließlich Umsetzen.
Umsetzen nach Unterlagen des AG.
Länge des Arbeitsbereiches '500 m '
Gesamtdauer der Verkehrsführung bis 4 Std.
Bei Dunkelheit.
Anfallende Gebühren für verkehrsrechtliche Anordnung
werden auf Nachweis erstattet.
Menge: 10,000 St
Zuordnung: 105

*Hinweis*
Hinweis zum nachfolgendem Unterabschnitt
Gesamtdauer der Verkehrsführung gilt als Tagessatz bis
8 Stunden

#### Unterabschnitt 02.08 stationär inkl. umsetzten bis 8 Std

**02.08.0001 Verk.sich. kürzerer Dauer durchf.*stat.Arb.st. ums. bei Dunkelheit*Geb. auf Nachweis**
StL-Nr. 22110513590299202
Verkehrssicherung an Arbeitsstellen von kürzerer Dauer
betriebsfertig aufbauen, vorhalten, warten, instand
setzen, betreiben und abbauen. Vorübergehende Verkehrssicherungsmaßnahmen durchführen.
Nach RSA, Regelplan 'D IV / 1l; D IV / lr '
Für stationäre Arbeitsstelle einschließlich Umsetzen.
Umsetzen nach Unterlagen des AG.
Länge des Arbeitsbereiches '500 m '
Gesamtdauer der Verkehrsführung 'bis 8 Stunden'
Bei Dunkelheit.
Anfallende Gebühren für verkehrsrechtliche Anordnung
werden auf Nachweis erstattet.
Menge: 11,000 St
Zuordnung: 105

#### Unterabschnitt 02.09 beweglich bis 4 Std

**02.09.0001 Verk.sich. kürzerer Dauer durchf.*bew. Arbeitsst. bis 4 Std.*bei Dunkelheit Geb. auf Nachweis**
StL-Nr. 22110513590301202
Verkehrssicherung an Arbeitsstellen von kürzerer Dauer
betriebsfertig aufbauen, vorhalten, warten, instand
setzen, betreiben und abbauen. Vorübergehende Verkehrssicherungsmaßnahmen durchführen.
Nach RSA, Regelplan 'D IV / 1l; D IV / 1r '
Für bewegliche Arbeitsstelle.
Gesamtdauer der Verkehrsführung bis 4 Std.
Bei Dunkelheit.
Anfallende Gebühren für verkehrsrechtliche Anordnung
werden auf Nachweis erstattet.
Menge: 1,000 St
Zuordnung: 105

*Hinweis*
Hinweis zum nachfolgendem Unterabschnitt
Gesamtdauer der Verkehrsführung gilt als Tagessatz bis
8 Stunden

#### Unterabschnitt 02.10 beweglich bis 8 Std

**02.10.0001 Verk.sich. kürzerer Dauer durchf.*bew. Arbeitsst.*bei Dunkelheit Geb. auf Nachweis**
StL-Nr. 22110513590309202
Verkehrssicherung an Arbeitsstellen von kürzerer Dauer
betriebsfertig aufbauen, vorhalten, warten, instand
setzen, betreiben und abbauen. Vorübergehende Verkehrssicherungsmaßnahmen durchführen.
Nach RSA, Regelplan 'D IV / 1l; D IV / 1r '
Für bewegliche Arbeitsstelle.
Gesamtdauer der Verkehrsführung 'bis 8 Stunden'
Bei Dunkelheit.
Anfallende Gebühren für verkehrsrechtliche Anordnung
werden auf Nachweis erstattet.
Menge: 1,000 St
Zuordnung: 105

#### Unterabschnitt 02.11 Anschlusstellen und PWC bis 4 Std

**02.11.0001 Verk.sich. kürzerer Dauer durchf.*stat. Arbeitsst. bis 4 Std.*bei Dunkelheit**
StL-Nr. 22110513509101200
Verkehrssicherung an Arbeitsstellen von kürzerer Dauer
betriebsfertig aufbauen, vorhalten, warten, instand
setzen, betreiben und abbauen. Vorübergehende Verkehrssicherungsmaßnahmen durchführen.
Nach Verkehrszeichenplan Bezeichnung/Nummer 'D IV/4-1 '
Für stationäre Arbeitsstelle.
Gesamtdauer der Verkehrsführung bis 4 Std.
Bei Dunkelheit.
Menge: 2,000 St
Zuordnung: 105

**02.11.0002 Verk.sich. kürzerer Dauer durchf.*stat. Arbeitsst. bis 4 Std.*bei Dunkelheit**
StL-Nr. 22110513509101200
Verkehrssicherung an Arbeitsstellen von kürzerer Dauer
betriebsfertig aufbauen, vorhalten, warten, instand
setzen, betreiben und abbauen. Vorübergehende Verkehrssicherungsmaßnahmen durchführen.
Nach Verkehrszeichenplan Bezeichnung/Nummer 'D IV/4-2 '
Für stationäre Arbeitsstelle.
Gesamtdauer der Verkehrsführung bis 4 Std.
Bei Dunkelheit.
Menge: 2,000 St
Zuordnung: 105

*Hinweis*
Hinweis zum nachfolgendem Unterabschnitt
Gesamtdauer der Verkehrsführung gilt als Tagessatz bis
8 Stunden

#### Unterabschnitt 02.12 Anschlusstellen und PWC bis 8 Std

**02.12.0001 Verk.sich. kürzerer Dauer durchf.*stat. Arbeitsst.*bei Dunkelheit**
StL-Nr. 22110513509109200
Verkehrssicherung an Arbeitsstellen von kürzerer Dauer
betriebsfertig aufbauen, vorhalten, warten, instand
setzen, betreiben und abbauen. Vorübergehende Verkehrssicherungsmaßnahmen durchführen.
Nach Verkehrszeichenplan Bezeichnung/Nummer 'D IV/4-1 '
Für stationäre Arbeitsstelle.
Gesamtdauer der Verkehrsführung 'bis 8 Stunden'
Bei Dunkelheit.
Menge: 1,000 St
Zuordnung: 105

**02.12.0002 Verk.sich. kürzerer Dauer durchf.*stat. Arbeitsst.*bei Dunkelheit**
StL-Nr. 22110513509109200
Verkehrssicherung an Arbeitsstellen von kürzerer Dauer
betriebsfertig aufbauen, vorhalten, warten, instand
setzen, betreiben und abbauen. Vorübergehende Verkehrssicherungsmaßnahmen durchführen.
Nach Verkehrszeichenplan Bezeichnung/Nummer 'D IV/4-2 '
Für stationäre Arbeitsstelle.
Gesamtdauer der Verkehrsführung 'bis 8 Stunden'
Bei Dunkelheit.
Menge: 1,000 St
Zuordnung: 105

#### Unterabschnitt 02.13 Ergänzende Leistungen

**02.13.0001 Absperrgerät oder Warneinrichtung**
Absperrgerät oder Warneinrichtung betriebsfertig aufbauen, vorhalten, warten, instand setzen, betreiben und
abbauen. Vorübergehende Verkehrssicherungsmaßnahmen
durchführen.
Leitbaken Höhe 750 mm.
Mit retroreflektierender Folie Klasse RA2.
Menge: 238,000 St

**02.13.0002 Fahrbahre LED-Vorwarntafel**
Fahrbahre LED-Vorwarntafel betriebsfertig aufbauen, vorhalten, warten, instand setzen, betreiben und
abbauen. Vorübergehende Verkehrssicherungsmaßnahmen
durchführen.
Menge: 21,000 h

**02.13.0003 Warnschwellen**
Warnschwellen gemäß TLP Warnschwellen
Einsatz 100m vor der fahrbahren Absperrtafel;
Abgerechnet wird der Einsatz dreier Warnschwellen als
ein Stück.
inkl. Vorhaltung für bis zu 10 h
Menge: 2,000 St

*Hinweis*
Verkehrsschild aufbauen, vorhalten, warten, instand
setzen und abbauen inkl eines Zusatzzeichens.

**02.13.0004 Verkehrsschild aufb., abb., vorh. Ronde,Dreie.Quad.*Größe 3 Typ RA2*Höhe 2,20 m**
StL-Nr. 22110520813200499
Verkehrsschild aufbauen, vorhalten, warten, instand
setzen und abbauen. Aufstellvorrichtung nach statischen
Erfordernissen. Vorübergehende Verkehrssicherungsmaßnahmen durchführen. Die Kontrolle wird gesondert
vergütet.
Verkehrsschild = Ronde, Dreieck, Quadrat.
Größe 3.
Retroreflektierend mit Folie Klasse RA2.
Aufstellhöhe über der Verkehrsfläche = 2,20 m.
Einsatzzeit 'bis 10h; nachts'
Menge: 4,000 St
Zuordnung: 105

USt %: 19,00
